# L2 Jederitz - Havelberg Strecke
Angebotsaufforderung (GAEB 90, DA83)
Vergabenummer: N-213-2025-0003
Eröffnung: 09.12.25 10:00
Währung: EUR
Auftraggeber: Landesstraßenbaubehörde ST, RB Nord

## L2 Havelberg Jederitz - Strecke
Datum: 20.01.26

### Bereich 00 Fahrbahn Strecke

#### Abschnitt 00.00 Baustelleneinrichtung

**00.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.00.0002 Baustelle räumen Dies. LV-Abschn.**
StL-Nr. 21910111202
Baustelle von allen Geräten, Anlagen, Einrichtungen und
dgl. räumen. Benutzte Flächen und Wege entsprechend dem
ursprünglichen Zustand herrichten. Soweit nicht für
bestimmte Leistungen für das Räumen der Baustelle gesonderte Positionen im Leistungsverzeichnis enthalten
sind, gilt die Pauschale
für alle Leistungen dieses Abschnittes des Leistungsverzeichnisses.
Menge: 1,000 Psch
Zuordnung: 101

**00.00.0003 Erstellung eines Deckenbuches**
Erstellung eines Deckenbuches.

Auf der Grundlage des durch den AN geprüften
Urgeländes sind die Bauausführungsunterlagen für den
Asphalteinbau auf der Grundlage des gültigen
Regelwerkes zu erarbeiten.

Deckenhöhenplan für die geplanten Höhen herstellen,
Längs -
und Querneigungen sowie alle  sonstigen
Trassierungsparameter angeben. Die neuen Höhen sind an
den gemessenen  Querprofilen,  an Zwangspunkten,
Hoch -  und Tiefpunkten,  Fahrbahnbreitenwechseln,
Durchlässe und an den  Querneigungswechseln anzugeben.
Dem AG sind die Berechnungsergebnisse,  der geplante
Deckenhöhenplan einschließlich der Längsschnitte mit
Angabe von IST-Bestand, geplanter Höhen und Differenz
Planung  / Bestand sowie Querprofile alle 25m 14 Tage
vor Beginn der Fräsarbeiten als pdf - Datei und digital
(DXF - Datei, DA  040,  DA 021,  DA  066 ) zur
Prüfung und Freigabe zu übergeben.

Inhalt:
1. Station
2. Profilpunkte
3. Abstand auf Achse
4. Höhe
5. Abstand Messpunkte
6. Differenzhöhe Messpunkte
7. Neigung zwischen Messpunkten
Menge: 1,000 Psch

**00.00.0004 Erstellung Bestandsunterlagen Straßenbau**
Bestandsunterlagen, Lagepläne und Höhenpläne durch
Einmessen aller verlegten Systeme, Bauwerke und
Verkehrsanlagen übergeben.
Die Einmessung ist durch ein anerkanntes
Vermessungsbüro durchzuführen
Die Bestandsunterlagen sind in 3 facher Ausfertigung
als Schwarzpause und 1 fach als pausfähiges Material
sowie als CAD-Austauschdatei ( DXF-Format in
Weltkoordinaten nach Möglichkeit mit Koordinatenliste
sowie Einmeßskizze der Lagepunkte dem AG spätestens
zur Abnahme zu übergeben.
Lage und Höhe innerhalb des bestehenden
Koordinatensystems 42/83 entspricht dem Lagestatus 150.
Höhenbezug : DHHN 92.
Gleichfalls zu übergeben sind folgende handrevidierte,
durch Stempel und Unterschrift bestätigte, Unterlagen
aus dem Projekt:
- Lageplan  im Maßstab 1 : 250
- Straßenquerschnitt im Maßstab 1:50
Alle Änderungen von Höhen, Längen, Breiten etc. an den
baulichen Anlagen sind farblich zu kennzeichnen.
Die Pauschale ist zu kalkulieren für den Umfang der
Bestandsaufnahme für den Straßenbau.
Menge: 1,000 Psch

**00.00.0005 Markierungsplan anfertigen**
Vorhandene Markierung vor Baubeginn in Form eines
Bestandsplanes aufnehmen und dem AG in zeichnerischer
Darstellung als Vorlage für die Neumarkierung
übergeben.
-3fache Ausfertigung in Papierform sowie digital als
PDF-Datei
Menge: 1,000 Psch

**00.00.0006 Schutz für Baumstamm herstellen StU ü. 50-100 cm*Polst.flex.Drai. Brett 24 mm*Höhe mind. 3,00m Schutz Verwert.AN**
StL-Nr. 221107004211301
Schutz für Baumstamm durch Mantel mit Polsterung herstellen und während der Bauzeit vor- und unterhalten.
Der Mantel darf den Baumstamm und die Wurzelanläufe
nicht berühren.
Stammumfang über 50 bis 100 cm.
Polsterung des Stammes mit flexiblen Kunststoff-
Drainrohren.
Mantel aus Brettern, 24 mm dick, lückenlos befestigen.
Mantelhöhe mindestens 3,00 m.
Schutz nach Beendigung der Bauarbeiten abbauen und nach
Wahl des AN verwerten.
Menge: 5,000 St
Zuordnung: 107

**00.00.0007 Schutz für Baumstamm herstellen StU ü. 100-150 cm*Polst. Wahl AN Brett 24 mm*Höhe mind. 2,00m Schutz Verwert.AN**
StL-Nr. 221107004331101
Schutz für Baumstamm durch Mantel mit Polsterung herstellen und während der Bauzeit vor- und unterhalten.
Der Mantel darf den Baumstamm und die Wurzelanläufe
nicht berühren.
Stammumfang über 100 bis 150 cm.
Polsterung des Stammes nach Wahl des AN.
Mantel aus Brettern, 24 mm dick, lückenlos befestigen.
Mantelhöhe mindestens 2,00 m.
Schutz nach Beendigung der Bauarbeiten abbauen und nach
Wahl des AN verwerten.
Menge: 26,000 St
Zuordnung: 107

**00.00.0008 Schutz für Baumstamm herstellen StU ü. 150-200 cm*Polst. Wahl AN Brett 24 mm*Höhe mind. 2,00m Schutz Verwert.AN**
StL-Nr. 221107004431101
Schutz für Baumstamm durch Mantel mit Polsterung herstellen und während der Bauzeit vor- und unterhalten.
Der Mantel darf den Baumstamm und die Wurzelanläufe
nicht berühren.
Stammumfang über 150 bis 200 cm.
Polsterung des Stammes nach Wahl des AN.
Mantel aus Brettern, 24 mm dick, lückenlos befestigen.
Mantelhöhe mindestens 2,00 m.
Schutz nach Beendigung der Bauarbeiten abbauen und nach
Wahl des AN verwerten.
Menge: 2,000 St
Zuordnung: 107

**00.00.0009 Anliegerinformationen anfertigen und verteilen**
Informationsschreiben (Handzettel) für die Einwohner
(ca. 50 Haushalte) anfertigen
  und vor der Verteilung mit dem AG abstimmen.
  Inhalt der Informationen zu: Bau-/ Sperrzeiten,
Müllsammelstellen.
Menge: 1,000 Psch

**00.00.0010 Hilfe bei der Abfallentsorgung**
Hilfe für Bewohner in der gesamten Ortslage bei der
Abfallentsorgung.
Sicherstellung des Abtransportes während der Bauzeit.
Mithilfe nach Erfordernis.
Transport der Mülltonnen zu den Sammelplätzen und nach
Entleerung wieder zu den Grundstücken.
Transport einschließlich sämtlicher Nebenstraßen der
Ortslage Jederitz (nach Erfordernis).
Herrichtung von mindestens einem Sammelplatz.
Die Abstimmung zu den Standorten der Sammelstellen sind
mit der Abfallentsorgungsgesellschaft  ALS abzustimmen.
Anzahl betroffener Grundstücke: ca. 15
Menge: 1,000 Psch

**00.00.0011 Baubüro für AG auf- und abbauen Fläche 25 m2*Stahlschrank Zuf+Platz Wahl AN**
StL-Nr. 21910132220100010
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Aktenschrank aus Stahlblech, Breite mind. 0,80 m, Höhe
mind. 1,80 m, mit hitzedämmender Auskleidung, Feuerfestigkeitsklasse F 30.
Zufahrt und Platzbefestigung nach Wahl des AN ausführen.
Menge: 1,000 Psch
Zuordnung: 101

**00.00.0012 Baubüro für AG vorhalten**
StL-Nr. 219101327
Baubüro für den AG mit allen Einrichtungen vor- und
unterhalten. Ver- und Entsorgung sicherstellen. Baubüro
heizen. 2 mal wöchentlich reinigen. Zufahrt und befestigte Plätze unterhalten. Teilzeiten nach Tagen werden
zu 1/30 des Einheitspreises vergütet.
Menge: 2,000 Mt
Zuordnung: 101

**00.00.0013 Verkehrsschild abbauen Größe bis 1,1 m2*Rohrpf. bis 76,1 Fundament entf.**
StL-Nr. 22113001110051990
Verkehrsschild ggf. mit Aufstellvorrichtung abbauen.
Schildgröße bis 1,1 m2.
Aufstellvorrichtung = Rohrpfosten, DU bis 76,1 mm abbauen.
Fundament entfernen.
Schild 'im Bereich des Banketts, zur späteren
Wiederanbringung gemäß Bestand'
Abgebaute Stoffe 'wiederverwendbare Teile
säubern,fördern und in Absprache mit der Meisterei zur
späteren Wiederverwendung zwischenlagern. Restliches
Abbruchgut nach Waht des AN verwerten.'
Menge: 5,000 St
Zuordnung: 130

**00.00.0014 Verkehrsschild anbringen*einseitig**
StL-Nr. 22113010199019999
Verkehrsschild nach Unterlagen des AG anbringen.
Schild 'Verkehrsschild nach Unterlagen des AG
anbringen.'
Einseitig.
Mit 'vorhandene, abgebaute Schilder aus dem
Bankett-Bereich'
Schild 'wie Bestand vor Demontage; abgebaute,
zwischengelagerte Schilder verwenden'
Befestigung 'Rohrpfosten wie Bestand vor Demontage'
Anbringung 'Fundament wie Bestand vor Demontage'
Menge: 5,000 St
Zuordnung: 130

#### Abschnitt 00.01 Verkehrssicherung

**00.01.0001 Verkehrssich. läng. Dauer aufbauen Arbeitsstelle*Verk.konzept AG Anordnung Unt. AG**
StL-Nr. 22110510512000100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Verkehrsrechtliche Anordnung nach Unterlagen des AG
einholen und zugehörige Unterlagen erstellen. Erforderliche Ortsbesichtigungen zur Erstellung der Planunterlagen für die verkehrsrechtliche Anordnung durchführen.
Menge: 1,000 Psch
Zuordnung: 105

**00.01.0002 Verkehrssich. läng. Dauer vorhalten wie Vorposition**
StL-Nr. 22110511010
Verkehrssicherung längerer Dauer vorhalten, warten, instand setzen und betreiben. Vorübergehende Verkehrssicherungsmaßnahmen durchführen. Die Kontrolle der Verkehrssicherung wird gesondert vergütet.
Verkehrssicherung wie in Vorposition beschrieben.
Menge: 60,000 d
Zuordnung: 105

**00.01.0003 Kontrolle d. Verkehrss. an Arb.st. zwei bzw. einmal*schrift.Dokument**
StL-Nr. 22110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 60,000 d
Zuordnung: 105

**00.01.0004 Verkehrssich. läng. Dauer abbauen Verk.konzept AG**
StL-Nr. 2211051202000
Verkehrssicherung an Arbeitsstellen längerer Dauer abbauen. Vorübergehende Verkehrssicherungsmaßnahmen
durchführen. Vorübergehende Markierung entfernen,
transportable Lichtsignalanlage, bauliches Leitelement,
mobile Stauwarnanlage, LED-Anzeigetafel und transportable Schutzeinrichtung abbauen werden gesondert
vergütet.
Nach Verkehrskonzept des AG.
Menge: 1,000 Psch
Zuordnung: 105

#### Abschnitt 00.02 Umleitung

**00.02.0001 Umleitung großräumig herstellen,**
Größräumige Umleitung entsprechend ZTV-SA und RSA
herstellen.
Liefern, Aufstellen, Unterhalten und Beseitigen von
erforderlichen Schildern und Leiteinrichtungen.
Vornahme der Vorwegweisung mittels Großtafeln bzw.
Aufstellen von Hinweistafeln und Wegweisungen der
Umleitungsstrecken entsprechend der Angaben des AGs (s.
Baubeschreibung 3.1).
Einschließlich Abdeckung vorhandener Schilder, bzw.
vorübergehender Kennzeichnung. Auf der vorhandenen
wegweisenden Beschilderung sind die Fernziele, die
nicht mehr erreichbar sind berührungsfrei auszukreuzen
(nicht abzukleben) und nach Bauende in den
Ursprungszustand zurück zu versetzen.
Ausführung: Nach Abstimmung mit der zuständigen
Straßenverkehrsbehörde, Abstimmung ist Sache des AN.
70 v.H. der Pauschale werden nach betriebsfertigem
Aufstellen, der Rest nach Beseitigen vergütet.
Die Pauschale gilt für alle notwendigen Leistungen
während der Bauzeit.
Ersatz zerstörter und abhanden gekommener Teile der
Einrichtung werden nicht gesondert vergütet.
Ausführung nach vom AN vorgelegten Verkehrszeichenplan.
Menge: 1,000 Psch

**00.02.0002 Beweissicherung für Umleitung in Ortslagen durchführen**
Beweissicherung in den Ortslagen der Umleitungsstrecke
für die Fahrbahn und am angrenzenden Gebäudebestand
durch einen unabhängigen, staatlich anerkannten
Sachverständigen durchführen. Siehe Umleitungsplan des
AG

Einschließlich
- Bewertung des augenscheinlichen Zustandes des
  Straßenkörpers
- Erfassung von Rissen, Absenkungen, Kantenabbrüchen,
  Schadstellen ect. an Fahrbahn, Gossen, Bordanlagen,
  Fahrbahnteilern, Einbauten (Straßenabläufe,
  Schachtabdeckungen, Schieber-/Hydrantenkappen u.dgl.)
  mit Stationsangaben
- Fertigung einer Fotodokumentation für die Fahrbahn

- Erfassung von Rissen und Schäden an angrenzender
  Bebauung (Wohn- und Geschäftshäuser, Mauern,
  Nebengebäude, Buswartehäuschen ect.)
- Begutachtung der Gebäude von außen
- Erläuterungen des Zustandes der baulichen Substanz
  vor der Baumaßnahme
- Setzen von Gipsmarken
- Fertigung einer Fotodokumentation zum jeweiligen
  Gebäude

Form des Gutachtens:
2x Papier
1x digital in Form einer PDF-Datei

Ausfertigung des Gutachtens:
- 1x Auftragnehmer
- 2x Auftraggeber

Die Unterlagen sind vor Beginn der Bauarbeiten
nachweislich an den Auftraggeber zu übergeben.
Menge: 1,000 Psch

**00.02.0003 Beweissich. f.Umleitung fr.Strecken durchführen**
Beweissicherung auf die freien Strecken der Umleitung
durch einen unabhängigen, staatlich anerkannten
Sachverständigen durchführen. Siehe Umleitungsplan des
AG

Einschließlich

- Bewertung des augenscheinlichen Zustandes des
  Straßenkörpers
- Erfassung von Rissen, Absenkungen, Kantenabbrüchen,
  Schadstellen ect. an Fahrbahn, Gossen, Bordanlagen,
  Fahrbahnteilern, Einbauten (Straßenabläufe,
  Schachtabdeckungen, Schieber-/Hydrantenkappen u.dgl.)
  mit Stationsangaben
- Fertigung einer Fotodokumentation für die Fahrbahn.
- Sollten einzelne Gebäude auf der freien Strecken
vorhanden sein, sind diese gemäß OZ 00.03.0003 mit
aufzunehmen.

Ausfertigung des Gutachtens:
- 1x Auftragnehmer
- 2x Auftraggeber

Die Unterlagen sind vor Beginn der Bauarbeiten
nachweislich an den Auftraggeber zu übergeben.
Menge: 1,000 Psch

**00.02.0004 Beweissicherung Baustrecke durchführen**
Beweissicherung an Baustrecke
gemeinsam mit allen Baulastträgern vor
Beginn der Bauarbeiten durchführen. Evtl. Schäden sind
zu dokumentieren (Fotos) und kurz zu beschreiben.
Die Fotodokumentation einschl. Erläuterung ist der
örtlichen Bauüberwachung zum Baubeginn in 3-facher
Ausfertigung in digitaler Form auf CD-ROM zu übergeben.
Menge: 1,000 Psch

**00.02.0005 Schottertragschicht herstellen*0/32 URM n. Unterl. AG*DPr min. 100 v.H.**
StL-Nr. 222112324911190
Schottertragschicht herstellen. Erschwernisse durch
Einbauten, Schächte und Straßenabläufe werden gesondert vergütet.
In Verkehrsflächen 'im Bereich der überörtlichen
Umleitung in Bankett und Randbereichen der Fahrbahn '
Baustoffgemisch 0/32.
Umweltrelevante Merkmale des Baustoffgemisches nach
Unterlagen des AG.
Verdichtungsgrad DPr mindestens 100 v.H.
Einbaudicke 'nach Erfordernis 5 bis 20 cm '
Menge: 50,000 t
Zuordnung: 112

#### Abschnitt 00.03 Kontrollprüfungen & Hilfeleistungen

**00.03.0001 Belastungsfahrzeug bereitstellen**
StL-Nr. 219101707
Belastungsfahrzeug als Gegengewicht (z.B. ausreichend
beladener Lkw) für Plattendruckversuch bei Kontrollprüfungen bereitstellen.
Menge: 15,000 h
Zuordnung: 101

**00.03.0002 Stat. Plattendruckversuch**
Statische Plattendruckversuche durch Dritte nach DIN
18134 für die Überprüfung der Tragfähigkeit des Planums
und der ungebundenen Schichten als Kontrollprüfung nach
Angabe und Aufforderung des AG durchführen.
Lastplatte: Durchmesser 30 cm
Belastungsfahrzeug als Gegengewicht (z.B. ausreichend
beladener Lkw) für Plattendruckversuch bei
Kontrollprüfungen bereitstellen.
Einschließlich Auswertung, Darstellung und Übergabe der
Ergebnisse an den AG.
Menge: 5,000 St

**00.03.0003 Probefeld herstellen**
Probefeld für die statische Plattendruckprüfung
herstellen.
Testfeldgröße: ca. 2,00 m x 3,00 m.
Eventueller Rückbau bei nichtbestandenem stat.
Plattendruckversuch ist mit einzukalkulieren.
Einbaumaterial gemäß Festlegung des AG.
Durchführung des statischen Plattendruckversuchs auf
dem Testfeld.
Alle erforderlichen Geräte bereitstellen.
Auswertung der Plattendruckergebnisse und Bemessung des
erforderlichen Aufbaus unter Planum.
Menge: 1,000 St

**00.03.0004 Bohrlöcher flächig verschließen**
Asphaltbefestigung um den Bereich der entnommenen
Bohrkerne ( Kontrollprüfung )in der Dicke der
Deckschicht geradlinig trennen.
Deckschicht aufstemmen, Material aufnehmen und
beseitigen.
Unterlage gründlich reinigen.
Fläche im Handeinbau mit Gussasphalt 0/8 (Bindemittel:
30/45) fachgerecht verschließen.
Abstumpfen nach verfahren A der ZTV - Asphalt StB
Ca. 6 Einzelflächen
Menge: 2,000 m2

*Hinweis*
Sämtliche Zulagepositionen / Erschwernisse (Fräsen,
Herstellung des Schichtenverbundes, Asphalteinbau)
beziehen sich jeweils auf alle betroffenen
Konstruktionsschichten und sind dementsprechend zu
kalkulieren.

**00.03.0005 Erschwernis infolge Einfassungen Erschwer. gesamt*A.decks+A.bind. Einfassung**
StL-Nr. 2231130831301
Erschwernis infolge Einfassungen, Borden und Fahrbahnübergängen. Abgerechnet wird die Länge der Einfassung.
Erschwernis beim Fräsen oder Aufnehmen, Aufsprühen von
Bitumenemulsionen sowie Herstellen von Asphaltschichten.
Asphaltdeck- und Asphaltbinderschicht.
Einfassung.
Menge: 15,000 m
Zuordnung: 113

**00.03.0006 Erschwernis infolge Einfassungen Erschwer. gesamt*A.decks+A.bind.**
StL-Nr. 2231130831399
Erschwernis infolge Einfassungen, Borden und Fahrbahnübergängen. Abgerechnet wird die Länge der Einfassung.
Erschwernis beim Fräsen oder Aufnehmen, Aufsprühen von
Bitumenemulsionen sowie Herstellen von Asphaltschichten.
Asphaltdeck- und Asphaltbinderschicht.
Einbauten 'Fahrzeugrückhaltesystem'
Menge: 270,000 m
Zuordnung: 113

**00.03.0007 Mehraufwand für Erschwernis Bankett herstellen und Oberboden andecken**
Mehraufwand für Erschwernis zum Herstellen des
Bankettes im Bereich von Schutzplanken sowie Einbauten
im Bankettbereich
Erschwernisse durch das Vorhandensein von Bäumen im
Bankettbereich werden nicht gesondert vergütet und sind
bei der Kalkulation zu berücksichtigen.
Menge: 270,000 m

#### Abschnitt 00.04 Schneid- und Fräsarbeiten

**00.04.0001 Längsmarkierung entfernen durchg.Fb.begr.*Breite 0,12 m Farbe*a.Asphaltdecksch. Deckenerneuerung*Abf.d. Verw.zuf.**
StL-Nr. 22113100511111001
Längsmarkierung einschl. evtl. Sperrflächenumrandung
entfernen. Abgerechnet wird der entfernte Strich, bei
Doppelstrichen zwei Striche.
Durchgehender Strich als Fahrbahnbegrenzung.
Strichbreite = 0,12 m.
Markierungsstoffart = Farbe.
Auf Asphaltdeckschicht.
Entfernen für Deckenerneuerung.
Abfall aufnehmen und nach Wahl des AN verwerten.
Menge: 8300,000 m
Zuordnung: 131

**00.04.0002 Längsmarkierung entfernen Leitlinie 2 zu 1*Breite 0,12 m sonst. Markierung*a.Asphaltdecksch. Deckenerneuerung*Abf.d. Verw.zuf.**
StL-Nr. 22113100561211001
Längsmarkierung einschl. evtl. Sperrflächenumrandung
entfernen. Abgerechnet wird der entfernte Strich, bei
Doppelstrichen zwei Striche.
Unterbrochener Strich; Verhältnis Strich/Lücke 2 zu 1
als Leitlinie.
Strichbreite = 0,12 m.
Markierungsstoffart = sonstiger spritzbarer Markierungsstoff.
Auf Asphaltdeckschicht.
Entfernen für Deckenerneuerung.
Abfall aufnehmen und nach Wahl des AN verwerten.
Menge: 2770,000 m
Zuordnung: 131

*Hinweis*
Trennen vor Fräsen Bauanfang, Bauende, Bauwerk

**00.04.0003 Asphaltbefestigung trennen Anbauber. quer*schneiden**
StL-Nr. 2231130382109
Asphaltbefestigung geradlinig trennen.
im Anbaubereich quer zur Fahrbahnachse,
Trennen durch Schneiden.
Dicke der Asphaltbefestigung '12 cm'
Menge: 25,060 m
Zuordnung: 113

*Hinweis*
Trennen (längs) vor Fräsen auf Brücke Pierengraben

**00.04.0004 Asphaltbefestigung trennen Anbauber. längs*schneiden**
StL-Nr. 2231130381109
Asphaltbefestigung geradlinig trennen.
im Anbaubereich längs zur Fahrbahnachse
Trennen durch Schneiden.
Dicke der Asphaltbefestigung '4 cm (auf dem Bauwerk)'
Menge: 9,400 m
Zuordnung: 113

*Hinweis*
Trennen vor Fräsen, Zufahrten, insbes. Übergänge z.
Radweg

**00.04.0005 Asphaltbefestigung trennen Anbauber. längs*schneiden**
StL-Nr. 2231130381109
Asphaltbefestigung geradlinig trennen.
im Anbaubereich längs zur Fahrbahnachse
Trennen durch Schneiden.
Dicke der Asphaltbefestigung '12 cm'
Menge: 138,500 m
Zuordnung: 113

*Hinweis*
Zufahrten aus Beton aufnehmen

**00.04.0006 Betondecke schneiden volle Tiefe*Dicke ü. 15-20 cm**
StL-Nr. 2231140101200
Betondecke schneiden.
In voller Tiefe senkrecht und geradlinig schneiden.
Dicke der Betondecke über 15 bis 20 cm.
Menge: 29,000 m

**00.04.0007 Betondecke aufnehmen Zwickel/Streifen*Betondecke auf Unterl. ToB*ohne Bewehrung Tiefe ü. 15-20 cm*Ausb. Verw. zuf.**
StL-Nr. 22311400221410203
Betondecke ausbauen und aufnehmen. Dicke der Betondecke und Betondruckfestigkeit nach Unterlagen des AG.
Fläche = Zwickel und Streifen.
Befestigung = Betondecke.
Auf Unterlage = Tragschicht ohne Bindemittel.
Decke ohne Bewehrung, Dübel und Anker.
Gesamtausbautiefe über 15 bis 20 cm.
Ausbaustoffe nach Wahl des AN verwerten.
Angaben zu den umweltrelevanten Merkmalen nach Unterlagen des AG.
Menge: 52,000 m2

*Hinweis*
Zufahrten fräsen:

**00.04.0008 Asphalt fräsen ATS*Asphaltbeton*Tiefe ü.10-12 cm*Breite ü150-200cm Fräsasph. verw.*Unebenheit 4 mm**
StL-Nr. 22311300532709511
Asphalt fräsen und Fräsgut aufnehmen. Anschlusskante
geradlinig auf Frästiefe herstellen. Der Schnittlinienabstand darf maximal 15 mm betragen.
Asphalttragschicht.
Asphaltdeckschicht = Asphaltbeton.
Frästiefe über 10 bis 12 cm.
Fläche 'Zufahrten'
Breite der Fläche über 150 bis 200 cm.
Fräsasphalt nach Wahl des AN verwerten.
Unebenheiten der gefrästen Fläche höchstens 4 mm innerhalb einer 4,00 m langen Messstrecke in Längs- und
Querrichtung.
Menge: 201,750 m2
Zuordnung: 113

**00.04.0009 Asphalt fräsen ATS*Asphaltbeton*Tiefe ü.10-12 cm*Breite über 200cm Fräsasph. verw.*Unebenheit 4 mm**
StL-Nr. 22311300532709611
Asphalt fräsen und Fräsgut aufnehmen. Anschlusskante
geradlinig auf Frästiefe herstellen. Der Schnittlinienabstand darf maximal 15 mm betragen.
Asphalttragschicht.
Asphaltdeckschicht = Asphaltbeton.
Frästiefe über 10 bis 12 cm.
Fläche 'Zufahrten'
Breite der Fläche über 200 cm.
Fräsasphalt nach Wahl des AN verwerten.
Unebenheiten der gefrästen Fläche höchstens 4 mm innerhalb einer 4,00 m langen Messstrecke in Längs- und
Querrichtung.
Menge: 103,750 m2
Zuordnung: 113

*Hinweis*
Decke fräsen (Fahrbahn, außer Brücke):

**00.04.0010 Asphalt fräsen ADS*Asphaltbeton*Tiefe ü.4,5-6 cm Fahrbahn Fräsasph. verw.*Unebenheit 4 mm**
StL-Nr. 22311300512401911
Asphalt fräsen und Fräsgut aufnehmen. Anschlusskante
geradlinig auf Frästiefe herstellen. Der Schnittlinienabstand darf maximal 15 mm betragen.
Asphaltdeckschicht.
Asphaltdeckschicht = Asphaltbeton.
Frästiefe über 4,5 bis 6 cm.
Fläche = Fahrbahn.
Breite 'über 2,00 m
Verwertungsklasse: A '
Fräsasphalt nach Wahl des AN verwerten.
Unebenheiten der gefrästen Fläche höchstens 4 mm innerhalb einer 4,00 m langen Messstrecke in Längs- und
Querrichtung.
Menge: 25288,000 m2
Zuordnung: 113

*Hinweis*
Tragschicht fräsen (Fahrbahn, außer Brücke):

**00.04.0011 Asphalt fräsen ATS*Asphaltbeton*Tiefe ü.6-8 cm Fahrbahn Fräsasph. verw.*Unebenheit 4 mm**
StL-Nr. 22311300532501911
Asphalt fräsen und Fräsgut aufnehmen. Anschlusskante
geradlinig auf Frästiefe herstellen. Der Schnittlinienabstand darf maximal 15 mm betragen.
Asphalttragschicht.
Asphaltdeckschicht = Asphaltbeton.
Frästiefe über 6 bis 8 cm.
Fläche = Fahrbahn.
Breite 'über 2,00 m
Verwertungsklasse: A '
Fräsasphalt nach Wahl des AN verwerten.
Unebenheiten der gefrästen Fläche höchstens 4 mm innerhalb einer 4,00 m langen Messstrecke in Längs- und
Querrichtung.
Menge: 25783,000 m2
Zuordnung: 113

*Hinweis*
Trennen nach Fräsen im Bereich Rückbau Durchlass bzw.
Übergang zwischen Abschnitt A und B.
Achtung, der Durchlass liegt schräg zur Fahrbahnachse,
getrennt werden soll jedoch quer zur Achse, die
Trennlinie ist entsprechend so zu legen, dass der
Durchlass komplett ausgebaut werden kann.

**00.04.0012 Asphaltbefestigung trennen Anbauber. quer*schneiden**
StL-Nr. 2231130382109
Asphaltbefestigung geradlinig trennen.
im Anbaubereich quer zur Fahrbahnachse,
Trennen durch Schneiden.
Dicke der Asphaltbefestigung 'ca. 6 - 25 cm (zw.
Abschnitt A u. B, bis ca. 30 cm uFOK)'
Menge: 6,200 m
Zuordnung: 113

*Hinweis*
Trennen nach Fräsen, Abschnitt B, RF Havelberg, Abstand
von Fahrbahnrand ca. 2 m

**00.04.0013 Asphaltbefestigung trennen Anbauber. längs*schneiden**
StL-Nr. 2231130381109
Asphaltbefestigung geradlinig trennen.
im Anbaubereich längs zur Fahrbahnachse
Trennen durch Schneiden.
Dicke der Asphaltbefestigung '18 - 24 cm
(Seitenstreifen im Abschnitt B)'
Menge: 2080,000 m
Zuordnung: 113

*Hinweis*
Asphaltreste im Abschnitt A und Seitenstreifen
Abschnitt B aufnehmen (inkl. Asphaltkeil nach
Schneiden):

**00.04.0014 Asphaltbefestigung aufnehmen Tiefe ü. 20-30 cm*Aufbr. Verw. AN**
StL-Nr. 22311302890903003
Asphaltbefestigung aufbrechen und aufnehmen.
Fläche 'Asphaltreste Fahrbahn im Abschnitt A und
Seitenstreifen Abschnitt B (auch nach Längsschneiden
verbliebenen Asphaltkeil entfernen)'
Dicke der Asphaltbefestigung '6 bis 25 cm'
Gesamtaufbruchtiefe über 20 bis 30 cm.
Aufbruchgut nach Wahl des AN verwerten.
Menge: 16922,000 m2
Zuordnung: 113

*Hinweis*
Im Bereich der Pierengrabenbrücke wird langenweise
gefräst und nur die Deckschicht erneuert.

**00.04.0015 Asphalt fräsen ADS*Asphaltbeton Bauwerk*Fahrbahn*Breite über 200cm Fräsasph. verw.*Unebenheit 4 mm**
StL-Nr. 22311300512911611
Asphalt fräsen und Fräsgut aufnehmen. Anschlusskante
geradlinig auf Frästiefe herstellen. Der Schnittlinienabstand darf maximal 15 mm betragen.
Asphaltdeckschicht.
Asphaltdeckschicht = Asphaltbeton.
Frästiefe '3 cm'
Auf Bauwerk.
Fläche = Fahrbahn.
Breite der Fläche über 200 cm.
Fräsasphalt nach Wahl des AN verwerten.
Unebenheiten der gefrästen Fläche höchstens 4 mm innerhalb einer 4,00 m langen Messstrecke in Längs- und
Querrichtung.
Menge: 30,000 m2
Zuordnung: 113

**00.04.0016 Asphalt feinfräsen ADS*Asphaltbeton*Tiefe bis 1 cm auf Bauwerk*Fahrbahn Breite über 200cm*Fräsasph. verw. Unebenheit 4 mm**
StL-Nr. 22311300812111611
Asphalt feinfräsen und Fräsgut aufnehmen.
Asphaltdeckschicht.
Asphaltdeckschicht = Asphaltbeton.
Frästiefe bis 1 cm.
Auf Bauwerk.
Fläche = Fahrbahn.
Breite der Fläche über 200 cm.
Fräsasphalt nach Wahl des AN verwerten.
Unebenheiten der gefrästen Fläche höchstens 4 mm innerhalb einer 4,00 m langen Messstrecke in Längs- und Qu-
errichtung.
Menge: 30,000 m2
Zuordnung: 113

*Hinweis*
Abschnitt B (inkl. Bauwerk):

**00.04.0017 Unterlage reinigen*lose Teile aufn. zus. Flächen*Hochdr.-Sauganl.**
StL-Nr. 2231130589112
Unterlage reinigen. Anfallendes Kehrgut nach Wahl des
AN verwerten.
Unterlage 'Asphalt gefräst in Abschnitt B'
Lose Bestandteile von Schadstellen aufnehmen.
Zusammenhängende Teilflächen.
Selbstaufnehmende Kehrmaschine. Letzter Arbeitsgang mit
Wasserhochdruckreinigungsgeräten mit rotierenden Düsen
und Absaugeinrichtung.
Menge: 8861,000 m2
Zuordnung: 113

**00.04.0018 Fräsfläche begutachten, Abschnitt B**
Fräsfläche mit Vertreter des AG (Bauwart) auf
Schollenbildung und Schadstellen prüfen.
Prüfung dokumentieren.
Abschnitt B
Menge: 8861,000 m2

**00.04.0019 Asphalt fräsen, Nachfräsung wg. Schollenbildg.**
Nachfräsen wegen Schollenbildung.
Frästiefe bis 3 cm
Im Anschluss ist die Fräsfläche zu kehren, die Kosten
sind in diese Position mit einzukalkulieren.
Menge: 5000,000 m2

#### Abschnitt 00.05 Rückbau Pflaster

**00.05.0001 Natursteinpflasterdecke aufnehmen Kantenl. ü.6-12cm ungeb. Fugenmat.*ungeb. Bettung Verwertung AN**
StL-Nr. 223115002291101
Natursteinpflasterdecke aufnehmen. Aufnehmen der Tragschicht wird gesondert vergütet.
Abmessung = Pflasterstein mit Kantenlänge über 6 bis 12
cm.
Pflasterstein 'Natursteinpflaster unter
Asphaltschichten, inklusive Einfassungen (Borde o. ä.)
'
Mit Fugenfüllung aus Baustoffgemisch ohne Bindemittel.
Bettung aus ungebundenem Bettungsmaterial.
Steine und übriges Aufbruchgut nach Wahl des AN verwerten.
Menge: 10225,000 m2

#### Abschnitt 00.06 Rückbau Durchlass

**00.06.0001 Bauliche Anlage abbrechen Durchlass*Anl.freil./Bst.AN ges. Abbr. verw.**
StL-Nr. 224106053190921
Bauliche Anlage abbrechen. Anlage nach Unterlagen des
AG. Abrechnung nach Volumen des umbauten Raumes
der abzubrechenden Anlage.
Anlage = Durchlass.
Anlage aus 'Beton, mit Beton verfüllt; Durchlass DN
800, Stationierung ca. 9.510; Abbruchbereich bis zum
Bankett des Radweges, Übergang entsprechend sichern.'
Abbruch bis 'ca. 320 cm unter FOK, tiefsten Punkt des
Rohrdurchlasses, Durchlass in voller Tiefe vollständig
ausbauen'
Bauliche Anlage freilegen. Baugrube nach Abbruch mit
mit Baustoff nach Unterlagen des AG verfüllen und verdichten. Baustoff liefern. Einbaudokumentation nach
Unterlagen des AG übergeben.
Gesamtes Abbruchgut nach Wahl des AN verwerten.
Menge: 15,000 m3
Zuordnung: 106

**00.06.0002 Baustoff liefern und einbauen Planum nicht ges.*Abrechng. Auftrag**
StL-Nr. 224106243909101
Geeigneten Baustoff liefern, in Auftragsbereichen profilgerecht einbauen und verdichten.
Baustoff 'STS 0/32'
Einbaustelle 'Verfüllung ausgebauter Durchlass'
Das Herstellen des Planums wird nicht gesondert
vergütet.
Abrechnung nach Auftragsprofilen.
Menge: 60,000 m3
Zuordnung: 106

**00.06.0003 Unterlage profilieren SfM*EV2 mind.45*Unebenh. max.2 cm**
StL-Nr. 2221120192101
Unterlage für Schicht ohne Bindemittel auf Sollhöhe
nach Unterlagen des AG profilieren und verdichten.
Liefern von Baustoff bzw. Entfernen von überschüssigem Baustoff wird gesondert vergütet. Erschwernisse
durch Einbauten werden gesondert vergütet.
Unterlage = Schicht aus frostunempfindlichem Baustoff
oder Baustoffgemisch.
Verformungsmodul der profilierten Unterlage mindestens 45 MPa.
Unebenheit innerhalb einer 4,00 m langen Messstrecke
höchstens 2 cm in Längs- und Querrichtung.
Menge: 26,000 m2
Zuordnung: 112

*Hinweis*
SOB erneuern in Abschnitt A und Seitenstreifen in
Abschnitt B

#### Abschnitt 00.07 Schichten ohne Bindemittel

**00.07.0001 Schicht ohne Bindemittel aufnehmen SfM Fahrbahn*nat. Gesteinsk. Bstoff. Verw. AN*Abrechng. Abtrag**
StL-Nr. 222112009191141
Schicht ohne Bindemittel aufnehmen. Erschwernisse
durch Einbauten werden gesondert vergütet.
Schicht aus frostunempfindlichem Baustoff oder Baustoffgemisch.
Dicke 'ca. 10 bis 30 cm, bis 44 cm uFOK'
Fläche = Fahrbahn.
Baustoffgemisch aus natürlichen Gesteinskörnungen
nach Unterlagen des AG.
Baustoff nach Wahl des AN verwerten. Baustoff nach
Unterlagen des AG.
Abgerechnet wird nach Abtragsprofilen.
Menge: 5580,000 m3

**00.07.0002 Unterlage profilieren SfM*EV2 mind.45*Unebenh. max.2 cm**
StL-Nr. 2221120192101
Unterlage für Schicht ohne Bindemittel auf Sollhöhe
nach Unterlagen des AG profilieren und verdichten.
Liefern von Baustoff bzw. Entfernen von überschüssigem Baustoff wird gesondert vergütet. Erschwernisse
durch Einbauten werden gesondert vergütet.
Unterlage = Schicht aus frostunempfindlichem Baustoff
oder Baustoffgemisch.
Verformungsmodul der profilierten Unterlage mindestens 45 MPa.
Unebenheit innerhalb einer 4,00 m langen Messstrecke
höchstens 2 cm in Längs- und Querrichtung.
Menge: 17437,000 m2
Zuordnung: 112

**00.07.0003 Schottertragschicht herstellen*0/45 URM n. Unterl. AG**
StL-Nr. 222112319921990
Schottertragschicht herstellen. Erschwernisse durch
Einbauten, Schächte und Straßenabläufe werden gesondert vergütet.
In Verkehrsflächen 'Fahrbahn Abschnitt A und
Seitenstreifen Abschnitt B'
Baustoffgemisch 0/45.
Umweltrelevante Merkmale des Baustoffgemisches nach
Unterlagen des AG.
Verdichtungsgrad/Verformungsmodul 'mind. 100 v. H. /
mind. 120 MN/m², Baustoffgemisch aus natürlicher
Gesteinskörnung'
Einbaudicke '10 cm'
Menge: 17437,000 m2
Zuordnung: 112

#### Abschnitt 00.08 Asphaltbauweisen

*Hinweis*
Anspritzen der Schnittkanten vor Einbau der ersten Lage
Tragschicht in Abschnitt A und Seitenstreifen Abschnitt
B:

**00.08.0001 Bitumenemulsion aufsprühen Rampenspritzgerät*C60BP4-S Menge 200 g/m2**
StL-Nr. 223113063991119
Bitumenemulsion zur Herstellung des Schichtenverbundes
aufsprühen.
Auf Verkehrsflächen 'Schnittkante  Abschnitt B, RF
Havelberg (zum Seitenstreifen) und Übergang Abschnitt B
zu A '
Unterlage 'Altasphalt, geschnitten'
Mit Rampenspritzgerät.
Bindemittel = C60BP4-S.
Bindemittelmenge = 200 g/m2.
Vor Einbau 'erste Lage Asphalttragschicht in Abschnitt
A und im Seitenstreifen Abschnitt B'
Menge: 460,000 m2
Zuordnung: 113

*Hinweis*
Tragschicht in Abschnitt A und in Seitenstreifen
Abschnitt B

**00.08.0002 Asphalttragsch. aus AC 22 T S herst Bitumen 50/70*Kalksteinfüller zwei Lagen*mit Beschicker**
StL-Nr. 223113118991111
Asphalttragschicht aus Asphalttragschichtmischgut
AC 22 T S herstellen. Anlieferung des Asphaltmischguts
in thermoisolierten Transportbehältern.
In Verkehrsflächen 'BK 1,0'
Einbau '22 cm (bis auf Höhe der gefrästen Fahrbahn in
Abschnitt B)'
Bindemittel = 50/70.
Fremdfüller = Kalksteinfüller.
In zwei Lagen.
Einbau mit Beschicker.
Menge: 18794,000 m2
Zuordnung: 113

*Hinweis*
Abschnitt B: Unterlage reinigen, Risssanierung,
Asphaltarmierung

**00.08.0003 Unterlage reinigen gefr. Asphaltsch.*lose Teile aufn. zus. Flächen**
StL-Nr. 2231130583119
Unterlage reinigen. Anfallendes Kehrgut nach Wahl des
AN verwerten.
Unterlage = gefräste Asphaltschicht.
Lose Bestandteile von Schadstellen aufnehmen.
Zusammenhängende Teilflächen.
Reinigungsgerät 'und Vorgehensweise: Reinigung der
Fräsfläche unmittelbar vor dem Ansprühen mit
Kehrmaschine mit einer mind. 2,30 m breiten
Hochdruck-Dreh-Jet-Wasch-Sauganlage. Wasserdruck bei
Reinigung zwischen 100 und 200 bar und
Rotationsgeschwindigkeit der Düsen > 50 km/h. Der
Einsatz von starren Hochdruckreinigungseinrichtungen
ist nicht zugelassen. Direktabsaugeinrichtung über die
gesamte Arbeitsbreite mit kontinuierlicher
Absaugleistung von mindestens 15.000 m3/h und kompakter
eingehüllter Technik, die das Verteilen von Wasser oder
Schmutz auf bereits gereinigter Fläche nicht zulässt.
Fahrzeug mit hydrostatischem Fahrantrieb zur
Feinjustierung, der die Arbeitsgeschwindigkeit zwischen
0 und 6 km/h gewährleistet.'
Menge: 12781,000 m2
Zuordnung: 113

**00.08.0004 Risssanierung mittels Rissabdeckverfahren**
Risssanierung mittels Rissabdeckverfahren gem. ZTV
Fug-StB 15 und TL Fug-StB 24. Der Riss ist mittels
Heißluftlanze mit einem Druck von ca. 12 bar und heißer
Pressluft mit 350 - 500 °C auszublasen. Dabei werden
Schmutz u. lose Bestandteile beseitigt. Gleichzeitig
wird der Riss getrocknet und es erfolgt ein Anschmelzen
der Rissflanke als Vorbereitung für den Verguß. Die
Risse werden geprimert. Die zum Verguß vorbehandelten
Fugen werden je nach Größe in mehreren Arbeitsgängen
vergossen, so dass die Bildung von Hohlräumen
ausgeschlossen werden kann. Der Verguß erfolgt mittels
Ziehschuh mit einer heißen Rissmasse in einer Breite
bis zu 5,0 cm. Das noch heiße Fugenmaterial wird
unmittelbar nach dem Auftragen mit Gestein 1/3
abgestreut.
Einzellängen bis 20 m.
Menge: 700,000 m

*Hinweis*
Asphaltarmierung soll im Abschnitt B vollflächig über
die gesamte Breite verlegt werden, Überlappungsbereich
zu Abschnitt A 2 m:

**00.08.0005 Liefern und Verlegen von Asphaltarmierung**
Liefern und Verlegen von Asphaltarmierung.

Asphalteinlage als bewehrendes, spannungsabbauendes und
abdichtendes System liefern und verlegen, inklusive
aller Anpass- und Schneidearbeiten.
Der Einbau erfolgt in voller Breite der Fahrbahn.

Technische Eigenschaften:

Gitter mit Vliesstoff
Masse pro Flächeneinheit des Produktes: min 300 g/m²
Armierungsgitter aus Carbon- und Glasfasern
Armierung ist zu 100% mit Bitumen penetriert, um einen
möglichst homogenen bituminösen Asphaltaufbau zu
erreichen

Mischbeschichtungen wie bitumenhaltige oder
bitumenfreundliche Beschichtungen und Asphalteinlagen
ohne Beschichtung sind nicht zulässig.

Bruchzugkraft quer: 50 kN/m / längs: 50 kN/m
Schichtenverbund auf gefrästen Flächen gemäß TP
Asphalt-StB, Teil 80 > 15 kN
Bruchdehnung < 3,0%
Bitumenemulsion für die Verlegung: Nach ZTV Asphalt-StB
07, Tabelle 7; Bitumenemulsion: C70BP3-OB;
Ansprühmenge: ca. 0,6 - 1,2 Kg/m²

Das Anspritzen hat gleichmäßig mit einem
Rampenspritzgerät oder bei kleinen Flächen von Hand mit
einer Anspritzlanze zu erfolgen.
Die Bitumenemulsion zur Verlegung ist in den
Einheitspreis mit einzukalkulieren.

Die Verlegeanleitung des Herstellers ist zu beachten.

Die Wirksamkeit der Asphaltarmierung muss durch ein
unabhängiges Institut in einem Performanceversuch
nachgewiesen sein.
Die Armierung muss uneingeschränkt fräs- und recycelbar
sein.
Die Rückführbarkeit gem. Kreislaufwirtschaftsgesetz
muss durch ein unabhängiges Institut nachgewiesen sein.
Der Prüfbericht muss bei Angebotsabgabe vorliegen.
Menge: 13264,000 m2

*Hinweis*
Beide Abschnitte:

**00.08.0006 Bitumenemulsion aufsprühen Bk1,8-Bk0,3*Asphalt frisch Rampenspritzgerät*C60BP4-S Menge 250 g/m2**
StL-Nr. 223113063211129
Bitumenemulsion zur Herstellung des Schichtenverbundes
aufsprühen.
Auf Verkehrsflächen der Belastungsklassen Bk1,8 bis
Bk0,3.
Unterlage = Asphaltbefestigung, frisch.
Mit Rampenspritzgerät.
Bindemittel = C60BP4-S.
Bindemittelmenge = 250 g/m2.
Vor Einbau 'AC 22 T S'
Menge: 26278,000 m2
Zuordnung: 113

**00.08.0007 Asphalttragsch. aus AC 22 T S herst*Dicke 8 cm Bitumen 50/70 mit Beschicker**
StL-Nr. 223113118961901
Asphalttragschicht aus Asphalttragschichtmischgut
AC 22 T S herstellen. Anlieferung des Asphaltmischguts
in thermoisolierten Transportbehältern.
In Verkehrsflächen 'BK 1,0, Fahrbahn, sowie Zufahrten'
Einbaudicke = 8 cm.
Bindemittel = 50/70.
Fremdfüller 'Kalksteinfüller'
Einbau mit Beschicker.
Menge: 26278,000 m2
Zuordnung: 113

*Hinweis*
Gesamte Fläche inkl. Zufahrten:

**00.08.0008 Bitumenemulsion aufsprühen Bk1,8-Bk0,3*Asphalt frisch Rampenspritzgerät*C60BP4-S Menge 250 g/m2*vor A.deckschicht**
StL-Nr. 223113063211123
Bitumenemulsion zur Herstellung des Schichtenverbundes
aufsprühen.
Auf Verkehrsflächen der Belastungsklassen Bk1,8 bis
Bk0,3.
Unterlage = Asphaltbefestigung, frisch.
Mit Rampenspritzgerät.
Bindemittel = C60BP4-S.
Bindemittelmenge = 250 g/m2.
Vor Einbau Asphaltdeckschicht.
Menge: 26102,000 m2
Zuordnung: 113

**00.08.0009 Asphaltdecksch. aus AC 11 D S herst*Dicke 4 cm Bitumen 25/55-55A mit Beschicker**
StL-Nr. 22311331891199901
Asphaltdeckschicht aus Asphaltbeton für Asphaltdeckschichten AC 11 D S herstellen. Anlieferung des
Asphaltmischguts in thermoisolierten
Transportbehältern.
In Verkehrsflächen 'BK 1,0, Fahrbahn, sowie Zufahrten'
Einbaudicke = 4 cm.
Bindemittel = 25/55-55 A.
Grobe Gesteinskörnung 'Kategorie C 100/0'
Grobe Gesteinskörnung = Kategorie PSV 'Kategorie PSV
42'
Fremdfüller 'entspricht Mischfüller Kategorie KA 20.
= Kalksteinfüller gemäß DIN EN 13043/ TL Gestein-StB
04/23 mindestens der Kategorie CC 80 ;
zusätzliche Zugabe von mindestens 1,0 M.-%
Calciumhydroxid bezogen auf das Gesamtmineralgemisch
als Kalkhydrat CL 90-S oder CL 80-S nach DIN EN 459-1.
Hierbei ist der Calciumhydroxidgehalt (verfügbarer
Kalk) des zugesetzten Kalkhydrates nach TP Gestein-StB,
Teil 3.9 zu berücksichtigen.
Anstelle Kalksteinfüller kann auch Dolomitfüller
eingesetzt werden.
Alternativ kann verwendet werden:
Fremdfüller = Mischfüller gemäß DIN EN 13043/ TL, der
bezogen auf das Gesamtmineralstoffgemisch einen
Calciumhydroxidgehalt von, min. 1,0 M.-% gewährleistet.
Hierbei ist der Calciumhydroxidgehalt (verfügbarer
Kalk) des Mischfüllers nach TP Gestein-StB Teil 3.9 zu
berücksichtigen.'
Einbau mit Beschicker.
Menge: 26102,000 m2
Zuordnung: 113

**00.08.0010 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 25772,000 m2
Zuordnung: 113

*Hinweis*
Fugen herstellen:

**00.08.0011 Asphaltbefestigung trennen Einzelfl.*schneiden**
StL-Nr. 2231130383109
Asphaltbefestigung geradlinig trennen.
in Einzelflächen längs und quer zur Fahrbahnachse,
Trennen durch Schneiden.
Dicke der Asphaltbefestigung '4 cm'
Menge: 425,000 m
Zuordnung: 113

**00.08.0012 Fuge ausräumen und säubern Längs-/Querfuge*Deckschicht bis 20 m*Breite mind. 10mm Tiefe 40 mm**
StL-Nr. 223113927311206
Bestehende Fuge ausräumen und Fugenspalt säubern. Ausbaustoffe nach Wahl des AN verwerten.
Längs- und Querfuge.
In der Asphaltdeckschicht.
Einzellängen bis 20,00 m.
Fugenspaltbreite mindestens 10 mm.
Fugenspalttiefe = 40 mm.
Menge: 425,000 m
Zuordnung: 113

**00.08.0013 Fugenfüllung herstellen Längs-/Querfuge*Deckschicht bis 20 m*Tiefe 40 mm Breite 10 mm*Fugenmasse N2**
StL-Nr. 22311394231161001
Fugenfüllung herstellen.
Längs- und Querfuge.
In der Asphaltdeckschicht.
Einzellängen bis 20,00 m.
Fugenspalttiefe = 40 mm.
Fugenspaltbreite = 10 mm.
Mit heiß verarbeitbarer Fugenmasse Typ N2, einschließlich zugehörigem und zuvor aufgetragenem Voranstrichmittel.
Menge: 405,000 m
Zuordnung: 113

**00.08.0014 Fugenfüllung herstellen versch. Randfugen*Deckschicht bis 20 m*Tiefe 40 mm Breite 10 mm*Fugenmasse N2**
StL-Nr. 22311394251161001
Fugenfüllung herstellen.
Randfuge vor Borden, Übergängen, Abläufen u.ä.
In der Asphaltdeckschicht.
Einzellängen bis 20,00 m.
Fugenspalttiefe = 40 mm.
Fugenspaltbreite = 10 mm.
Mit heiß verarbeitbarer Fugenmasse Typ N2, einschließlich zugehörigem und zuvor aufgetragenem Voranstrichmittel.
Menge: 20,000 m
Zuordnung: 113

**00.08.0015 Randabdichtung herstellen Flankenfl. rein.*Abd. 70/100**
StL-Nr. 2231139221209
Flankenfläche des hochliegenden Randes der Asphaltschichten abdichten.
Reinigen der Flankenfläche mit Hochdruckreiniger.
Abdichtung mit 70/100.
Dicke der abzudichtenden Asphaltbefestigung '12 bis 34
cm'
Menge: 500,000 m
Zuordnung: 113

#### Abschnitt 00.09 Bankette

**00.09.0001 Bankett schälen Br.ü1,00bis1,50m*Dicke 5-10cm 12 tief+ 6 hoch*Abfräsen**
StL-Nr. 22211204022102099
Bankett einschließlich Vegetationsdecke schälen durch
abschieben oder abfräsen. Erschwernisse durch Einbauten werden gesondert vergütet.
Breite über 1,00 bis 1,50 m.
Dicke über 5 bis 10 cm.
Querneigung 12 v.H. am tiefliegenden und 6 v.H. am
hochliegenden Fahrbahnrand herstellen.
Schälen durch abfräsen.
Schälgut 'Verwertungsklasse BM-0
in Eigentum des AN übernehmen und entsorgen'
Menge: 8260,000 m
Zuordnung: 112

**00.09.0002 Bankett abtragen Br.ü.1,00-1,50 m*Dicke 25-35 cm Ohne Veg.decke**
StL-Nr. 222112044330199
Bankett abtragen ggf. einschließlich Vegetationsdecke.
Erschwernisse durch Einbauten werden gesondert
vergütet.
Breite über 1,00 bis 1,50 m.
Dicke über 25 bis 35 cm.
Ausbauen ohne Vegetationsdecke.
Ausbaustoff 'Verwertungsklasse BM-0
in Eigentum des AN
übernehmen und entsorgen'
Menge: 3717,000 m3
Zuordnung: 112

**00.09.0003 Bankett profilgerecht herstellen Neben Fahrbahn Breite 1,50 m 12 tief+ 6 hoch**
StL-Nr. 22211270619191999
Bankett gemäß ZTV E-StB profilgerecht herstellen. Er-
schwernisse durch Einbauten, Schächte und Straßenabläufe werden gesondert vergütet.
Neben Verkehrsfläche Fahrbahn.
Baustoff 'Gemisch 0/32 gemäß ZTV-StB LSBB ST 21'
Breite = 1,50 m.
Einbaudicke 'ca. 32 cm'
Querneigung 12 v.H. am tiefliegenden und 6 v.H. am
hochliegenden Fahrbahnrand.
Einbau '6 cm tiefer als Fahrbahnrand'
Verformungsmodul 'EV2 mind. 80 MN/m²'
Menge: 8260,000 m
Zuordnung: 112

**00.09.0004 Oberboden liefern und andecken*3 cm unter Fahrb.**
StL-Nr. 2241061539299
Oberboden liefern und profilgerecht andecken. Abrechnung nach angedeckten Flächen.
Andeckung 'auf Banketten'
Einbau 3 cm unter Fahrbahnrand.
Andeckung '3 cm'
Menge: 12390,000 m2
Zuordnung: 106

**00.09.0005 Rasenansaat mit RSM herstellen*Feinplanum herst. Menge 15 g/m2*RSM 7.1.1**
StL-Nr. 221107202092310
Rasenansaat mit RSM herstellen. Saatgut ohne Entmischung ausbringen, einarbeiten und andrücken.
Fläche 'Bankette'
Feinplanum herstellen.
Saatgutmenge = 15 g/m2.
Regelsaatgutmischung (RSM) 7.1.1 Landschaftsrasen -
Standard ohne Kräuter.
Menge: 12390,000 m2
Zuordnung: 107

#### Abschnitt 00.10 Markierung

**00.10.0001 Längsmarkierung Typ II herstellen Leitlinie 2 zu 1*Breite 0,12 m mit Vormarkierung*Kaltspritzplastik grobe Nachstreum.*mind. P 6 grobstr. Decke**
StL-Nr. 22113150561141011
Längsmarkierung Typ II einschl. evtl.
Sperrflächenumrandung als endgültige Markierung herstellen. Abgerechnet wird der markierte Strich, bei
Doppelstrichen zwei Striche.
Unterbrochen; Verhältnis Strich/Lücke 2 zu 1 als Leitlinie.
Strichbreite = 0,12 m.
Strich mit Vormarkierung.
Markierungssystem aus reaktivem Stoff, spritzbar (Kaltspritzplastik).
Als System mit groben Nachstreumitteln.
Verkehrsklasse mindestens P 6.
Markierung auf grobstrukturierter Asphaltdeckschicht.
Menge: 2755,000 m
Zuordnung: 131

**00.10.0002 Längsmarkierung Typ II herstellen durchg.Fb.begr.*Breite 0,12 m mit Vormarkierung*einkomp. Farbe grobe Nachstreum.*mind. P 6 grobstr. Decke**
StL-Nr. 22113150511111011
Längsmarkierung Typ II einschl. evtl.
Sperrflächenumrandung als endgültige Markierung herstellen. Abgerechnet wird der markierte Strich, bei
Doppelstrichen zwei Striche.
Durchgehend als Fahrbahnbegrenzung.
Strichbreite = 0,12 m.
Strich mit Vormarkierung.
Markierungssystem aus einkomponentiger lösemittelarmer
Farbe (High-Solid).
Als System mit groben Nachstreumitteln.
Verkehrsklasse mindestens P 6.
Markierung auf grobstrukturierter Asphaltdeckschicht.
Menge: 8260,000 m
Zuordnung: 131

*Hinweis*
Leitpfosten und Grasstoppplatten werden vom AG
bereitgestellt.

#### Abschnitt 00.11 Ausstattung

**00.11.0001 Grasstoppplatte des AG abbauen und entsorgen**
Grasstoppplatte für Leitpfosten abbauen, säubern und
sortiert im Baustellenbereich lagern, nach Rücksprache
mit AG ggf. entsorgen oder wiederverwenden.
Erforderliche Erdarbeiten ausführen.
Plattenform flach.
Menge: 174,000 St

**00.11.0002 Leitpfosten abbauen Eingrableitpfost.**
StL-Nr. 2211290571099
Leitpfosten abbauen.
Abbauteil = Eingrableitpfosten.
Abbauteile 'säubern und sortiert im Baustellenbereich
lagern, nach Rücksprache mit AG ggf. entsorgen oder
wiederverwenden'
Menge: 174,000 St
Zuordnung: 129

**00.11.0003 Stationszeichen abbauen und wiederherstellen**
Stationszeichen mit Leitpfosten abbauen, lagern und
wiederherstellen.
Die Standorte der einzelnen Stationszeichen, sind zu
markieren und zu protokollieren.
Menge: 21,000 St

**00.11.0004 Leitpfosten aufstellen Eingrabpf.o.Ausz.*m.Rohrausst. 3mm Ausst.volle Länge*Refl.beids. weiß Typ R3*St.einschl.sockel HB 1**
StL-Nr. 22112940312615011
Leitpfosten aus Niederdruckpolyäthylen (PE-HD) aufstellen.
Eingrableitpfosten, Länge 1,60 m, ohne Auszugsicherung.
Mit Rohraussteifung, Wanddicke 3 mm.
Aussteifung auf voller Länge.
Retroreflektoren beidseitig, weiß.
Retroreflektoren Typklasse R3.
Stahleinschlagsockel, feuerverzinkt.
Leitpfosten in Boden, Homogenbereich HB 1 - FRS. Erforderliche Erdarbeiten ausführen, die die Pfosten umgebende Fläche wieder herstellen, überschüssigen Boden
flächenhaft verteilen.
Menge: 174,000 St

**00.11.0005 Grasstopp-Platte einbauen Kunststoff-RC*f. Leitpfosten DU min.500 mm*Verbundelement**
Grasstopp-Platte einbauen. Mit Ausschnitt
entsprechend Einsatzprofil.
Grasstopp-Platte aus Kunststoff-Recycling aus Polyethylen (PE).
Einsatz bei Leitpfosten.
Form = rund, tellerförmig, mit Wölbung nach oben. Der
Durchmesser beträgt mindestens 500 mm, mit Versteifungsrippen.
Montage- und Demontageschlitz vollständig formschlüssig
durch Verbindungselement geschlossen.
Menge: 170,000 St

USt %: 19,00
